# Subestructura soporte para la sustentación del revestimiento exterior de fachada ventilada, con piezas de piedra natural. Sistema "STROW"

- Propiedad del archivo: CYPE Ingenieros S.A.
- Formato: FIEBDC-3/2016
- Programa: Generador de precios de la construcción. CYPE Ingenieros, S.A.
- Fecha: 03/07/2024
- Divisa: EUR
- Costes indirectos: 3 %
- IVA: 21 %

## F Fachadas y particiones

### FA Fachadas ventiladas

#### FAJ Subestructura soporte

**FAJ012** m² Subestructura soporte para la sustentación del revestimiento exterior de fachada ventilada, con piezas de piedra natural. Sistema "STROW".
Subestructura soporte para la sustentación del revestimiento exterior de fachada ventilada, con piezas de piedra natural, sistema Epsilon O Grapa Sigma S.32 "STROW", regulable en los ejes vertical y horizontal, para la fijación de piezas de piedra natural de 60x40x3 cm, formada por: perfiles verticales tubulares, "STROW", escuadras de carga "STROW", 67x55x100x4/6 mm con rotura de puente térmico, escuadras de apoyo "STROW", 67x55x70x4/6 mm con rotura de puente térmico y grapas Sigma S.32 "STROW", de 3 cm de anchura. Incluso elementos de fijación.
Criterio de valoración económica: El precio no incluye el revestimiento exterior.
Incluye: Replanteo de los puntos de anclaje de la subestructura soporte. Montaje de las escuadras. Fijación de los perfiles verticales. Colocación de las grapas.
Criterio de medición de proyecto: Superficie medida según documentación gráfica de Proyecto, con el mismo criterio que el revestimiento exterior de fachada ventilada.
Criterio de medición de obra: Se medirá la superficie realmente ejecutada según especificaciones de Proyecto, con el mismo criterio que el revestimiento exterior de fachada ventilada.

| Código | Ud | Descripción | Rendimiento | Precio | Importe |
|---|---|---|---|---|---|
| mt19pst100a | m | Perfil vertical tubular, "STROW", de aluminio extruido de aleación 6063 con tratamiento térmico T5, acabado lacado, color negro, con marca de calidad QUALICOAT clase SEASIDE y manguito de unión de aluminio. (material) | 1 | 6.72 | 6.720 |
| mt19pst101b | Ud | Escuadra de carga "STROW", 67x55x100x4/6 mm, de aluminio extruido de aleación 6063 con tratamiento térmico T5, acabado anodizado, color plata natural y anclajes mecánicos de expansión y tornillos autotaladrantes con arandelas de acero inoxidable AISI 304, para la fijación de los perfiles al forjado. (material) | 1 | 4.27 | 4.270 |
| mt19pst102a | Ud | Escuadra de apoyo "STROW", 67x55x70x4/6 mm, de aluminio extruido de aleación 6063 con tratamiento térmico T5, acabado anodizado, color plata natural y tacos, tirafondos y tornillos autotaladrantes con arandelas de acero inoxidable AISI 304, para la fijación de los perfiles a la hoja principal. (material) | 1 | 2.99 | 2.990 |
| mt19pst103a | Ud | Grapa Sigma S.32 Continuación "STROW", de 3 cm de anchura, de aluminio extruido de aleación 6060 con tratamiento térmico T6, acabado anodizado, color plata natural y tornillos autotaladrantes de acero inoxidable AISI 304, para la fijación de las grapas. (material) | 2 | 0.93 | 1.860 |
| mt19pst103c | Ud | Grapa Sigma S.32 Continuación "STROW", de 12 cm de anchura, de aluminio extruido de aleación 6060 con tratamiento térmico T6, acabado anodizado, color plata natural y tornillos autotaladrantes de acero inoxidable AISI 304, para la fijación de las grapas. (material) | 1.5 | 1.74 | 2.610 |
| mt19pst103b | Ud | Grapa Sigma S.32 Inicio-Remate "STROW", de 3 cm de anchura, de aluminio extruido de aleación 6060 con tratamiento térmico T6, acabado anodizado, color plata natural y tornillos autotaladrantes de acero inoxidable AISI 304, para la fijación de las grapas. (material) | 0.65 | 0.9 | 0.585 |
| mt19pst103d | Ud | Grapa Sigma S.32 Inicio-Remate "STROW", de 12 cm de anchura, de aluminio extruido de aleación 6060 con tratamiento térmico T6, acabado anodizado, color plata natural y tornillos autotaladrantes de acero inoxidable AISI 304, para la fijación de las grapas. (material) | 0.65 | 1.64 | 1.066 |
| mt16ppr010e | Ud | Clip de polipropileno, Termostop "STROW", de 3 mm de espesor, para evitar el puente térmico puntual en la fijación de las escuadras de carga. (material) | 1 | 0.68 | 0.680 |
| mt16ppr010f | Ud | Clip de polipropileno, Termostop "STROW", de 3 mm de espesor, para evitar el puente térmico puntual en la fijación de las escuadras de apoyo. (material) | 1 | 0.55 | 0.550 |
| mo052 | h | Oficial 1ª montador de sistemas de fachadas prefabricadas. (mano de obra) | 0.2 | 22.74 | 4.548 |
| mo099 | h | Ayudante montador de sistemas de fachadas prefabricadas. (mano de obra) | 0.2 | 21.02 | 4.204 |
| % | % | Costes directos complementarios | 2 % | 30.083 | 0.602 |
|  |  | Costes directos |  |  | 30.685 |
