# Revestimiento exterior con piezas de piedra natural. Colocación en capa gruesa con grapas de anclaje

- Propiedad del archivo: CYPE Ingenieros S.A.
- Formato: FIEBDC-3/2016
- Programa: Generador de precios de la construcción. CYPE Ingenieros, S.A.
- Fecha: 03/07/2024
- Divisa: EUR
- Costes indirectos: 3 %
- IVA: 21 %

## R Revestimientos y trasdosados

### RA De piezas rígidas en paramentos verticales

#### RAP De piedra natural

**RAP310** m² Revestimiento exterior con piezas de piedra natural. Colocación en capa gruesa con grapas de anclaje.
Revestimiento exterior con piezas de granito, procedente de España, Albero, 40x40x2 cm, acabado pulido. SOPORTE: paramento de fábrica de piezas con huecos, vertical, de hasta 3 m de altura. COLOCACIÓN: en capa gruesa de 25 mm de espesor con mortero de cemento M-5. REJUNTADO: con mortero de juntas cementoso mejorado, con absorción de agua reducida y resistencia elevada a la abrasión tipo CG 2 W A, color blanco, en juntas de 3 mm de espesor. Incluso separadores de PVC, para juntas horizontales.
Incluye: Preparación de la superficie soporte. Replanteo de los niveles, de la disposición de piezas y de las juntas. Corte y cajeado de las piezas. Preparación y aplicación del material de colocación. Formación de juntas de movimiento. Colocación de las piezas. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mor010c | m³ | Mortero de cemento CEM II/B-P 32,5 N tipo M-5, confeccionado en obra con 250 kg/m³ de cemento y una proporción en volumen 1/6. (material) | 0.026 | 115.3 | 2.998 |
| mt18bgn010jaa | m² | Piezas de granito, procedente de España, Albero, 40x40x2 cm, acabado pulido, densidad 2650 kg/m³, según UNE-EN 1936, resistencia a compresión 100 MPa, según UNE-EN 1926, resistencia a flexión 11 MPa, según UNE-EN 12372, absorción de agua por capilaridad menor de 5 kg/m² min½, según UNE-EN 1925, coeficiente de absorción de agua <= 0,3%, según UNE-EN 13755, Euroclase A1 de reacción al fuego, según Comisión 96/603/EC, carga de rotura superior a 2,5 kN; según UNE-EN 1469. (material) | 1.05 | 46.87 | 49.214 |
| mt18acc040a | Ud | Separadores de PVC, para juntas horizontales en paramentos de piedra natural. (material) | 8 | 0.02 | 0.160 |
| mt19pes040g | Ud | Grapa de anclaje, Fix Recta 70 "STROW", de acero inoxidable AISI 304 de 1,2 mm de espesor y de 70 mm de longitud, para fijación oculta de piezas de piedra natural en paramentos verticales. (material) | 16 | 0.39 | 6.240 |
| mt09mcp020dB | kg | Mortero de juntas cementoso mejorado, con absorción de agua reducida y resistencia elevada a la abrasión, tipo CG2 W A, según UNE-EN 13888, color blanco, para juntas de 2 a 20 mm, a base de aglomerantes especiales, áridos seleccionados, aditivos especiales, fibras, resinas sintéticas y pigmentos, con efecto antimoho, antiverdín y preventivo de las eflorescencias, hidrorrepelente, de fraguado y endurecimiento rápido, especial para rejuntado de todo tipo de piezas cerámicas y piedras naturales en zonas de proliferación de microorganismos. (material) | 0.51 | 2.72 | 1.387 |
| mo022 | h | Oficial 1ª colocador de piedra natural. (mano de obra) | 1.134 | 22.13 | 25.095 |
| mo060 | h | Ayudante colocador de piedra natural. (mano de obra) | 1.134 | 21.02 | 23.837 |
| % | % | Costes directos complementarios | 2 % | 108.931 | 2.179 |
|  |  | Costes directos |  |  | 111.110 |

Residuos:
- colocación: mt09mor010c; factor de residuo 0.0036
- colocación: mt18bgn010jaa; factor de residuo 0.0294417
- colocación: mt09mcp020dB; factor de residuo 0.035

## Recursos

**mt09mor010c** m³ Mortero de cemento CEM II/B-P 32,5 N tipo M-5
Datos técnicos: Coste energético 3724.000 MJ; Emisión de CO2 323.000 kg; Código LER 17 01 01; Masa del elemento 1900 kg; Volumen 1.266667 m3

**mt18bgn010jaa** m² Piezas de granito
Datos técnicos: Coste energético 122.138 MJ; Emisión de CO2 4.208 kg; Código LER 01 04 13; Masa del elemento 52 kg; Volumen 0.034667 m3
Residuos:
- embalaje: re170201 Madera. (componente de residuo); rendimiento 0.033 kg; Código LER 17 02 01; Masa del elemento 1 kg; Volumen 0.000909 m3
- embalaje: re170203 Plástico. (componente de residuo); rendimiento 0.023 kg; Código LER 17 02 03; Masa del elemento 1 kg; Volumen 0.001667 m3

**mt18acc040a** Ud Separadores de PVC, para juntas horizontales en paramentos de piedra natural
Datos técnicos: Coste energético 1.105 MJ; Emisión de CO2 0.114 kg
Residuos:
- embalaje: re150101 Envases de papel y cartón. (componente de residuo); rendimiento 0.072 kg; Código LER 15 01 01; Masa del elemento 1 kg; Volumen 0.001333 m3

**mt09mcp020dB** kg Mortero de juntas cementoso mejorado
Datos técnicos: Coste energético 7.958 MJ; Emisión de CO2 0.580 kg; Código LER 17 09 04; Masa del elemento 1 kg; Volumen 0.000667 m3
Residuos:
- embalaje: re150101 Envases de papel y cartón; rendimiento 0.021 kg
- embalaje: re170201 Madera; rendimiento 0.006 kg
- embalaje: re170203 Plástico; rendimiento 0.009 kg
